# Los 10 Estricharbeiten
Angebotsaufforderung (GAEB 90, DA83)
Eröffnung: 30.12.22 10:00
Ende der Zuschlagsfrist: 30.01.23
Währung: EUR

## Los 10 Estricharbeiten
Datum: 23.12.22

### 01 Neubau KITA, Wittbrietzener Dorfplatz 7

*Hinweis*
Das Gebäude soll auf dem Grundstück, welches
unmittelbar an den
Dorfplatz in Nachbarschaft des Sommersaals der Gemeinde
und dem Dorfladen grenzt, Wittbrietzener Dorfplatz 7 in
 Beelitz, OT Wittbrietzen
errichtet werden.
Das Grundstück liegt direkt an der öffentlichen Straße.
Die Baustelle des neu zu errichtende Gebäudes ist
direkt von der öffentlichen Straße
zu befahren.
Es soll als eingeschossiger Neubau in Massivbauweise
errichtet werden.
Die Grundrissabmessungen betragen ca. 30x20 m. Das
Gebäude ist nicht unterkellert.
Die Höhe über OK Gelände beträgt 7,5 m.
Eine Lagerung von Materialien auf dem Grundstück ist
nach vorheriger
Abstimmung mit dem Bauherren begrenzt möglich und
kann nur in Verantwortung des AN erfolgen.
Während der Arbeiten ist davon auszugehen, dass die
angrenzenden
Gebäude und Freiflächen genutzt werden. Die
Verkehrssicherheit auf dem Grundstück ist zu gewähren,
und eine Belästigung von Anliegern und
zu vermeiden.
Die Baustellen- und Verkehrssicherheit muß in jedem
Fall
sichergestellt sein.

*Hinweis*
Allgemeine Regelungen des Leistungsverzeichnisses

Alle Positionen beinhalten die fachgerechte Ausführung
der beschriebenen Leistungen, incl. aller
Nebenarbeiten, wenn nicht ausdrücklich anders
beschrieben.

Die fachgerechte Entsorgung aller anfallenden
Materialien aus dem  Rückbau der vorh. Materialien ist
einzukalkulieren. Ggf. sind die Entsorgungsscheine
beizubringen.

Punktfolgen in der Beschreibung des
Leistungsverzeichnisses sind vom Bieter
auszufüllen!

Es muss ein Bautagebuch mit üblichen Eintragungen und
dem Nachweis der entsorgten Materialien geführt
werden.

Der Auftragnehmer hat sich vor Ausführung der Arbeiten
mit den örtlichen Gegebenheiten vertraut zu machen.
Zusätzliche Leistungen sind nur nach Zustimmung durch
den Auftraggeber auszuführen.

Nachtragsleistungen und Bedenken gegen die
Bauausführung sind dem Bauherrn oder dem Objektplaner rechtzeitig und vor Ausführung der
Leistung anzuzeigen und innerhalb von drei
Arbeitstagen durch die Bauleitung oder die
Vertretungen des Bauherrn  bescheinigen
zu lassen.

STUNDENLOHNARBEITEN
Bei Ausführung von Leistungen, die nicht Bestandteil dieses LV`s, aber zur vertraglichen Erfüllung
dienen, und auf Anordnung und mit Zustimmung des
Auftraggebers auszuführen sind, werden die im nachstehenden angebotenen
  V E R R E C H N U N G S S Ä T Z E
gegen Nachweis vergütet.
Anzubieten sind für die jeweilige Arbeitskraft
Verrechungssätze, in denen unaufgegliedert
- Lohn- lohngebundene Kosten
- betriebliche Gemeinkosten
  (einschließlich Fahrkosten zur Baustelle)
enthalten sind.
Zuschläge für Überstunden (Mehrarbeit, Nacht-
Sonn- und Feiertagsarbeit) sind in die
Verrechnungssätze nicht einzubeziehen,
sondert gesondert nachzuweisen.

Auf Stundennachweislisten ist anzugeben:
- Name des Ausführenden
- Datum, Uhrzeit  von-bis
- Art der ausgeführten Leistung
- Stempel und Unterschrift der Firma
- Stempel und Unterschrift des Bauleiters des
  Auftraggebers (Architekt)

Baustelleneinrichtung und -räumung

Die Abnahmepunkte der Medien stehen zu Baubeginn im
Baustellenbereich allen am Bau beteiligten zur
Verfügung.
Der Verbrauch der Medien wird über eine Pauschale
berechnet.
(siehe besondere Vertragsbedingungen).

Alle darüber hinaus gehenden Leistungen für die
Baustelleinrichtungen werden nicht gesondert vergütet.

Die Baustelle ist täglich von grobem Unrat,
Verpackungsmaterial,
Bauresten u. ä. durch die jeweilig tätigen Firmen zu
reinigen.
Unterbleibt die Reinigung durch die Firmen, wird diese
an eine
Fremdfirma übertragen und die Kosten werden anteilig
umgelegt.

Für die Ausführung der Arbeiten gelten
- die VOB / A / B / C
- die BauO  mit VVBauO
- die BbgBO mit VVBbgBO
- die anerkannten Regeln der Technik
- die einschlägigen DIN - Normen
- die Herstellervorschriften
in ihrer jeweils gültigen Fassung.

#### 01.01 Estricharbeiten

*Hinweis*
Für die nachfolgend ausgeschriebenen Arbeiten
gelten insbesonders die Bestimmungen des
Leistungsbereiches.

Estricharbeiten -DIN 18353

soweit nachfolgend nicht abweichend davon
ausgeschrieben wird und soweit nicht andere DIN-
Vorschriften mitbeachtet werden müssen.
Die Leistungen der Ziffer 4.1 ff und 4.2 ff
gehören zu den vertraglichen Leistungen.

Die Einheitspreise verstehen sich für Lieferung und
Verarbeitung aller notwendigen Materialien, einschl.
Transport, Transporteinrichtungen, Geräte und der
Kosten für:

Diebstahlsichere Lagerung des Materials; Verschnitt;
Entfernen der überstehenden Randstreifen, wie Wellpappe, Folien oder Bitumenpappen; Schutz gegen zu
rasches und ungleichmäßiges Austrocknen; Reinigen
des Untergrundes (ausgenommen feste Beton- und
Mörtelreste und grober Bauschutt); Vorkehrungen gegen
Verschmutzungen und Beschädigungen an Bauteilen
und Einrichtungen jeder Art; Sicherungen von Installationen, vor allem soweit solche auf dem Untergrund
verlegt sind; Wiedereinbau von Abschrankungen;
Fugenanordnung und Verdübelung.

Gütebestimmungen: Maßgebend für die Ausführung und
die einzubauenden Stoffe sind folgende
DIN-Vorschriften:
DIN 18 353, 18 560 Estricharbeiten, DIN 4108 Wärmeschutzbau im Hochbau, DIN 4109 Schallschutz im Hochbau,
DIN 18 202 Toleranzen im Hochbau als Mindestforderung,
DIN 18 164 Schaumkunststoffew als Dämmstoffe im Hochbau, DIN 18 165 Faserdämmstoffe für Hochbau, DIN
52 210 bauakustische Prüfungen, DIN 1164 Portlandzement, DIN 1179, Körnungen für Sand, Kies. Im
übrigen sind die Verarbeitungsrichtlinien der
Herstellerwerke
und die Vorbedingungen und Hinweise für die
Verlegung schwimmender Estriche, herausgegeben
von der Bundesfachgruppe Estrich im Zentralverband
des Deutschen Baugewerbes, zu beachten.
Zu erfüllen sind die Bestimmungen der Gütegemeinschaft
Hartschaum e.V.

Die Estrichbeläge sind schallbrückenfrei auszuführen.
Der Auftragnehmer haftet für ein Trittschallschutzmaß
(TSM) von mindestens + 13 dB (gemessen unmittelbar
nach Fertigstellung). Randstreifen 0,5 cm dick,
aus Mineralwolle oder Polystyrol,
abgewickelt auf die  Rohdecke gestellt, sind
an sämtlichen Bauteilen, Türzargen usw. durchzuführen.
Rohre und Bodentrennschienen müssen mit einem ca.
3 mm dicken, selbstklebenden Moltopren-Streifen als
Randisolierung versehen werden. Sind Verputz oder Wandplatten nicht bis zur Rohdecke geführt und befindet
sich die Versatzstelle noch in der Estrichstärke, so
müssen zur Vermeidung von Schallbrücken Schaumstoffstreifen als einwandfreies Widerlager für die
abgewickelten Randstreifen ausgefüttert werden.

Dämmschichten. Schaumkunststoffplatten oder Mineralfaserplatten sind im Verband zu verlegen und dicht
zu stoßen. Bei mehreren Lagen muß eine allseitige
Fugenüberdeckung gewährleistet sein. Unter den
Anschlagschienen ist die Dämmschicht durchzulegen.
Dämmschichten in den Vorplätzen sind erst nach
Estrichverlegung in den übrigen Räumen zur Vermeidung
von unzulässigen Zusammendrücken und Beschädigen bei
Estrichtransport einzubringen.

Abdeckung der Dämmstoffe mit einer Folie
oder gleichwertig entspr. DIN 4109.
Die Abdeckung ist an den Anschlüssen bis auf Höhe der
Randisolierung hochzuziehen und die einzelnen Bahnen
müssen sich an den einzelnen Stößen ausreichend,
jedoch mind. 8 cm überlappen.

Zementestriche. Biegezugfestigkeit, Druckfestigkeit und
Dicken nach DIN 4109 Bl. 4. Mit glatter und
geschlossener
Oberfläche, verschleissfest während des Baubetriebs.
Soweit erforderlich, sind Fugen anzuordnen, vor allem
beim Vorhandensein einspringender Ecken, bei zu großen
Flächen und bei Einzellasten, wie Badewannen und dergl.
Bei höheren Verkehrslasten wird nach einer bes. Pos.
Eine Bewehrung verlangt. Der Estrich über Rohrleitungen
ist mit einem Maschendrahtgewebe ausreichend zu
bewehren. Abflußleitungen, Abläufe und Rohre jeder Art
in Bädern dürfen keine direkte Berührung mit dem
Estrich haben. Die Anschlußstellen sind solide mit
Dämmstoffen zu verwahren.

Das Aufmaß erfolgt nach den Werkplänen, wobei die
Rohbaumaße zugrundegelegt werden. Estriche, Dämmschichten, Bitumenpappen, Folien und Bewehrungen
werden nach qm abgerechnet, wobei die Grundfläche des
belegten Unterbodens maßgebend ist.

Für die angebotenen Leistungen übernimmt der Auftrag
nehmer die Verpflichtung der Vollständigkeit,
d. h., Leistungen und Nebenleistungen, die sich bei
den Positionen zwangsläufig ergeben, sind einzukalkulieren, auch wenn sie im Leistungsverzeichnis
nicht ausdrücklich erwähnt sind.

**01.01.10 Untergrund reinigen, grobe Verschmutzung**
Untergrund von groben Verschmutzungen
wie Bauschutt, Ölrückständen etc.
trocken reinigen und angefallenen
Schmutz beseitigen, soweit es eine
Besondere Leistung ist.
Ausführung nur nach Rücksprache mit der Bauleitung.
Menge: 390,000 m2

**01.01.20 Zementestr,C35, 65 mm, EPS 120**
Schwimmender Zementestrich (CT) auf
Bodenplatte für
Bodenbeläge wie folgt:
-  Randstreifen aus Polystyrol mit
abknickbarem Fuß (incl. bündigen
  Abschneidens nach Erhärten des ZE.).
-  Wärmedämmung aus EPS d= 120 mm, WLG 032
-  Abdeckpapier oder Folie
-  Zementestrich, d= 65 mm
Oberfläche planeben für Beläge aus PVC, Fliesen,
Textilfaser oder Holz.
Druckfestigkeit : C 35
Biegezugfestigkeit : F 5
Nutzlast: 3 kN/m2
Zusammendrückbarkeit der Dämmung c<= 2 mm
Konstruktionshöhe : 190 mm
U-Wert (Ges.Konstr.) : < 0,28 W/(m2K)
Nutzschicht: für Bodenbelag, z.B. Fliesen
Einbauort: Raum 6 - HAR

Angeb. Fabrikat : '.....'
Menge: 13,000 m2

**01.01.30 Wärmedämmung, EPS, 100 mm, Estrich**
Polystyrol-Hartschaumplatten, PS 20 SE,
einlagig, als Wärmedämmung unter
Estrich.
Dämmung : EPS-WD
Anwendungsgebiet : DEO nach
  DIN V 4108-10
WLG : 032
Baustoffklasse : B1
Plattendicke : 100 mm

Angeb. Fabrikat : '...............'
Menge: 378,000 m2

**01.01.40 Trittschalldämmung, EPS, 15 mm**
Polystyrol-Hartschaumplatten als
Trittschalldämmung unter Estrich.
Dämmung : EPS-Trittschalldämmung (TSD)
WLG : 040
Baustoffklasse : B 1
Anwendungsgebiet : DESsg nach DIN V
4108-10
Plattendicke : 20 mm
Zusammendrückbarkeit (CP) : 2 mm
Nutzlast : '3 kN/m2'
Steifigkeit (SD) : mind. 30 MN/m3
Einbauort: Sanitärräume

Angeb. Fabrikat : '.....'
Menge: 92,000 m2

**01.01.50 Trittschalldämmung, EPS, 20 mm**
Polystyrol-Hartschaumplatten als
Trittschalldämmung unter Estrich.
Dämmung : EPS-Trittschalldämmung (TSD)
WLG : 040
Baustoffklasse : B 1
Anwendungsgebiet : DESsg nach DIN V
4108-10
Plattendicke : 20 mm
Zusammendrückbarkeit (CP) : 2 mm
Nutzlast : '3 kN/m2'
Steifigkeit (SD) : mind. 30 MN/m3
Einbauort: Gruppenräume, Flur

Angeb. Fabrikat : '.....'
Menge: 285,000 m2

**01.01.60 Heizestrich A, Zement, C35,S65-H45**
Heizestrich als schwimmender
Zementestrich (CT) auf vorhandene
Dämmung als Heizestrich, Heizrohrsystem,
mit Leitelementen bauseits, Oberfläche
planeben abgezogen, als Unterbau für im
Dünnbett verlegte Fußboden- und
Parkettbeläge.
Bauart : A
Druckfestigkeit : C 35
Biegezugfestigkeit : F 5
Estrichdicke : 65 mm
Heizrohrdurchmesser : 14 mm
Überdeckung Heizelemente : min. 45 mm
Nutzlast : 3 kN/m2
Menge: 378,000 m2

**01.01.70 Zulage Glascoplast rapid**
*** Bedarfsposition ohne GB
für zuvor beschriebenen Heizestrich
für die Verwendung von Zusatzmittell
"Glascoplast rapid"
Menge: 378,000 m2

**01.01.80 Bewegungsfuge schneiden, Estrich**
Bedarfsposition

Nachträgliches Schneiden einer
Bewegungsfuge in Estrich.
Fugenquerschnitt : ca. 10/60 mm
Menge: 12,000 m

**01.01.90 Höhenversatz, Estrich**
Höhenversatz des Estrichs durch
Schalung, zum Ausgleich von
Höhenunterschieden infolge verschiedener
Belagstärken.
Versatzhöhe : ca. 0,5 cm
Estrichart : 'Zementestrich'
Menge: 5,000 m

**01.01.100 Gefälle-Estrich, Zulage**
Zulage zum zuvor ausgeschriebenen Estrich,
zur Herstellung von Gefälleestrich in
Nassräumen, einschl.
Ausbildung der Gefällekehlen zum
Fußbodeneinlauf.
Konstruktionsdicke zusätzlich bis 40 mm
Menge: 18,000 m2

**01.01.110 Aufheizen Heizestrich**
Bedarfsposition

Aufheizen des Heizestrichs inkl. Führung
eines Heizprotokolls.
Abrechnung pauschal.
Art des Estrichs : 'Zementestrich'
Estrichdicke : '65 mm'
Vorlauftemperatur und Höchsttemperatur
nach Angaben des Heizungsbauer.
Einheit: psch

*Hinweis*
Stundenlohnarbeiten, die eventuell anfallen, sind vor
Arbeitsbeginn anzuzeigen und dürfen erst nach
vorheriger schriftlicher Bestätigung durch den
Auftraggeber
ausgeführt werden.

Später vorgelegte Rapportzettel können nicht
anerkannt werden.

Meister, Vorarbeiter und Kundendienstmonteure werden
mit den Stundensätzen für Facharbeiter vergütet.
In den Sätzen sind Auslösung sowie sämtliche Zulagen
enthalten.

Alle auf Nachweis auszuführenden Arbeiten werden bis
zur Fertigstellung der Anlage zu diesen Preisen
vergütet, Material wird zu den Angebots-Lieferpreisen
vergütet !

**01.01.120 Facharbeiterstunden**
*** Bedarfsposition ohne GB
Facharbeiterstunden

für Arbeiten auf Anordnung der
Bauleitung einschl. aller Nebenkosten.
Menge: 1,000 Std

**01.01.130 Helferstunden**
*** Bedarfsposition ohne GB
Helferstunden

wie vor.
Menge: 1,000 Std

USt %: 17,87
